# Pflasterarbeiten - Ausbesserung diverse Str. Gehw.
Angebotsaufforderung (GAEB DA XML 3.3, DA83)
Projekt: 2026_...
Währung: EUR
Erstellt mit: GXML Toolbox V3.3 R20220330, ORCA AVA 26.0.8 26.00.08, 24.04.2026

## Vorbemerkungen
Angaben zum Bauvorhaben
Name und Anschrift des Bauherr / Auftraggeber
Stadt Fürstenberg / Havel
Markt 1
16798 Fürstenberg / Havel

Beschreibung des Bauvorhabens
Bauort:
Ortslage Fürstenberg
Ortslage Tornow
Orstverbindungsstraße Himmelpfort - Pian
Ortslage Himmelpfort
Radweg Fürstenberg - Himmelpfort
Radweg Himmelpfort - Lychen
Radweg Bredereiche - Dannenwalde

Objektbeschreibung
Es handelt sich bei den Pflasterflächen um Schadstellen kleinen Umfangs, in denen das Pflaster zum Teil abgesackt ist und wieder auf Höhe gebracht werden muss. Bei den Ausbesserungen an den Asphaltflächen sind Aufwölbungen durch ggf. Baumwurzeln entstanden, diese sollen heraus geschnitten werden und durch Pflasterflächen ersetzt werden.

Maßnahmenbeschreibung
Es sind mehrere kleinere Pflasterflächen anzufertigen bzw. auszubessern. Eine Übersicht entnehmen Sie bitte dem beigefügten Übersichtsplan, indem die einzelnen Flächen fototechnisch erfasst wurden.

Besonderheiten
Die Baustelle ist arbeitstäglich zu reinigen und die Verkehrssicherung zu prüfen.

Angebote, Preise
Die Preise sind als Nettopreise (ohne Umsatzsteuer) abzugeben; die Umsatzsteuer ist am Schluss des Angebotes gesondert auszuweisen. Der Auftragnehmer bestätigt durch seine Unterschrift, dass er sich von den örtlichen Verhältnissen, dem Umfang und der Art der Arbeiten überzeugt und eventuelle Unklarheiten vor Abgabe des Angebotes geklärt / angesprochen hat. Spätere Einwendungen und Ansprüche, die aus der Unterlassung dieser Feststellung entstehen, können nicht anerkannt werden. In die Einheitspreise mit einzurechnen sind sämtliche Baustelleneinrichtungsleistungen und die Lieferung aller Baustoffe, soweit nicht ausdrücklich anders in den nachstehenden Positionen gesagt. Das gleiche gilt für alle Nebenleistungen, die zu einer ordnungsgemäßen Fertigstellung der Arbeiten gehören (auch das Vorhalten von Geräten, Maschinen, Personal). Die Kosten der Bedingungen der Vorbemerkungen sind in die Einheitspreise einzurechnen.

Diese Mehraufwendungen für Abstimmungen, Arbeitszeitverschiebung, Erschwernisse, aufgrund von eventuell notwendiger Wochenend- und Feierabendarbeit, unregelmäßiger Arbeitszeiten und Unterbrechungen sind in die Einheitspreise mit einzukalkulieren, wenn nicht in extra Positionen beschrieben. Unterbrechungen der Arbeiten (aus Gründen des Bauablaufes, arbeitstechnologische Unterbrechungen, witterungsbedingte Unterbrechungen, ect. ) welche eine erneute Arbeitsaufnahme zur Folge haben, werden nicht gesondert vergütet.

Änderungen zum Projekt, Auftragserweiterungen (insbesondere Ausführung von Bedarfs- und Alternativ - Positionen) oder Nachträge bedürfen der Zustimmung des AG.

Evtl. anfallende Stunden- und Tagelohnarbeiten bedürfen vorher der schriftlichen Zustimmung des Auftraggebers. Die Belege sind zeitnah nach Ausführung, spätestens
zur nächsten Bausitzung dem Bauleiter zur Unterschrift vorzulegen.

Nachfolgende Leistungen sind in die Einheitspreise der Positionen einzukalkulieren:
- Einrichten, Vorhalten über die gesamte Bauzeit sowie Räumen der Baustelle,
  Herrichten der erforderl. Lager- und Arbeitsplätze
- notwendige Geräte, Werkzeuge und Hilfsmittel
- Material-Vorhaltekosten, Lohnkosten und Personalkosten
- alle sonstigen Kosten, die der Auftragnehmer zur ordnungsgemäßen Durchführung der Bauaufgabe zu
  erbringen hat, sofern nicht nach DIN 18299 gesondert ausgeschrieben
- Sicherungsmaßnahmen während der Bauarbeiten so wie der Verkehrswege
- Schutz während der Bauzeit erbrachter Leistungen bis zur Abnahme

Ausführung, Allgemein
Der AN hat der Bauleitung schriftlich zu benennen (auch bei Änderung): a) den verantwortlichen Fachbauleiter, b) den Baustellenleiter, der den Auftragnehmer in allen Belangen zu vertreten bevollmächtigt ist, c) den verantwortlichen Koordinator gemäß Unfallverhütungsvorschriften GUV 01. und VBG1. Die Verkehrssprache ist Deutsch in Wort und Schrift, auch in der Planung. Der Auftragnehmer hat sicherzustellen, dass das leitende Baustellenpersonal deutsch spricht und während des gesamten Ausführungszeitraumes, d.h. täglich während der gesamten Arbeitszeit, auf der Baustelle anwesend ist. Auf der Baustelle finden Bausitzungen zu bestimmten Terminen statt. Die Auftragnehmer sind verpflichtet, an diesen Besprechungen teilzunehmen. Von jeder Bausitzung wird ein Protokoll angefertigt; die Festlegungen dieser Protokolle sind für die Beteiligten verbindlich. Evtl. Bedenken hat jeder Beteiligte bis spätestens zur nächsten Bausitzung anzumelden. Der Auftragnehmer hat sich von selbst von dem termingerechten Fortschreiten der Arbeiten zu überzeugen und ist für seinen Leistungsumfang bis zur Abnahme bzw. Übergabe voll verantwortlich. Fehlende Einrichtungen bzw. Mängel von Betriebseinrichtungen an Arbeitsplätzen und Verkehrswegen sowie an Schutzvorrichtungen sind seitens des Auftragnehmers, soweit diese nicht von ihm erstellt wurden, unverzüglich der Bauleitung des Bauherrn zu melden. Der Auftragnehmer hat täglich Bautagesberichte zu fertigen und diese der Bauleitung / Bauherr unaufgefordert wöchentlich zu übergeben. Es bleibt dem Auftragnehmer überlassen, für die Bewachung der von ihm auf der Baustelle gelagerten Baustoffe, Geräte, Werkzeuge usw. selbst Sorge zu tragen. Der Auftraggeber haftet nicht für evtl. Diebstähle oder Beschädigungen der Gegenstände, die der Auftragnehmer für die Durchführung der Bauleistung erstellt oder lagert. Die Arbeitsschutzbestimmungen, Unfallverhütungsvorschriften, Erste Hilfe und dergleichen sind zu beachten. Der Unternehmer trägt hierfür die alleinige Verantwortung.

Restmaterialien sind vom Auftragnehmer auf seine Kosten von der Baustelle zu entfernen. Dies gilt auch für die Schutt- und Abfallbeseitigung, anderenfalls wird das Material bzw. der Schutt kostenpflichtig abgefahren. Wenn kontaminierte Abfälle / Abbruchmaterialien vorgefunden werden, dann sind diese entsprechend den Umweltauflagen und Entsorgungsrichtlinien zu entsorgen.
Die entsprechenden LAGA-Merkblätter sind zu beachten. Sämtliche Abbruchmaterialien / Bauschutt werden Eigentum des Auftragnehmers, wenn dies nicht abweichend hiervon in den Positionenen bezeichnet ist.

Für die Ausführung der Leistungen sind alle einschlägigen Vorschriften, Sicherheitsbestimmungen und die "Allgemein anerkannten Regeln der Technik" mit letztgültigem Stand sowie die jeweiligen Herstellervorschriften/-hinweise zu beachten.
Es gelten jeweils die Normen und Regeln in der zum Vertragsschluss gültigen Fassung einschließlich der Änderungen, Berichtigungen und Beiblätter.
Diesen Leistungsbeschreibungen liegen die
- DIN 18299 Allgemeine Regelungen für Bauarbeiten jeder Art,
- DIN 18196 [2011-05] Erd- und Grundbau - Bodenklassifikation für bautechnische Zwecke
Details anzeigen
- DIN 18300:2016-09 - VOB Vergabe- und Vertragsordnung für Bauleistungen - Teil C: Allgemeine Technische Vertragsbedingungen für Bauleistungen (ATV) - Erdarbeiten
- DIN 18315 [2016-09] VOB Vergabe- und Vertragsordnung für Bauleistungen - Teil C: Allgemeine Technische Vertragsbedingungen für Bauleistungen (ATV) - Verkehrswegebauarbeiten - Oberbauschichten ohne Bindemittel
- DIN 18316 [2016-09] VOB Vergabe- und Vertragsordnung für Bauleistungen - Teil C: Allgemeine Technische Vertragsbedingungen für Bauleistungen (ATV) - Verkehrswegebauarbeiten - Oberbauschichten mit hydraulischen Bindemitteln
- Brandenburgischen Technischen Richtlinien für Recycling-Baustoffe im Straßenbau (BTR RC-StB)
- Richtlinien für die Anlage von Stadtstraßen RASt 06
und weitere einschlägige Vorschriften und Regelwerke
 und als Vorschriften der jeweiligen Hersteller zugrunde.

Der Auftragnehmer hat sich vor Arbeitsausführung über die genaue Lage von Hindernissen, wie Leitungen, Kabel, Kanäle, Vermarkungen und dgl. zu informieren und eine Genehmigung des Rechtsträgers einzuholen.

Alle einzusetzenden optisch wirkenden Materialien sind bemustern zu lassen.

Zur Abnahme ist eine Abnahmedokumentation mit allen relevanten Unterlagen, wie Entsorgungsnachweise in zweifacher Ausfertigung zu übergeben.

Baustelleneinrichtung
Alle Kosten für die Baustelleneinrichtung und Vorhalten für sämtliche in der Leistungsbeschreibung aufgeführten Leistungen sind in die Einheitspreise mit einzukalkulieren, wenn nicht in extra Positionen beschrieben.

Baustrom / Bauwasser
nicht vorhanden

Lager
BE Flächen können ggf. in Absprache mit AG auf deren Flächen zu Verfügung gestellt werden.

Abrechnung
Die Schlußrechnung ist bis spätestens 14 Tage nach der VOB-Abnahme zu stellen.
Alle Rechnungen an den Bauherren als Original.
Die Dokumentation ist in zweifacher Ausfertigung in Papier und einfach digital spätestens mit der Schlußrechnung zu übergeben.
Alle Rechnungen sind kumulativ aufzustellen und mit einem prüffähigen Aufmaß einzureichen.

Hinweis
Der Auftraggeber behält sich vor, Mengen zu reduzieren oder einzelne Positionen aus dem Angebot herauszunehmen und anderweitig zu vergeben oder entfallen zu lassen. Ersatzansprüche können daraus nicht abgeleitet werden. Die Einheitspreise sind entsprechend zu gestalten.

## 00 Pflasterarbeiten - Ausbesserung an diversen Straße und Gehwe

### Titel 01 Baustelleneinrichtung

**01.1 Baustelleneinrichtung**
*** Pauschalposition
alle Geräte, Werkzeuge, Maschinen  und sonstige Betriebs- mittel, die zur vertragsgemäßen Durchführung bzw. Erfüllung der Bauleistungen erforderlich sind, auf die Baustelle bringen, bereitstellen und soweit der Geräteeinsatz nicht gesondert berechnet wird - betriebsfertig aufstellen und während der Bauzeit unterhalten einschl. der dafür notwendigen Arbeiten. Die erforderlichen festen Anlagen herstellen. Baubüro, Unter- künfte Werkstätten, Lagerschuppen, Toiletten und dgl. soweit erforderlich an- und abtransportieren, aufbauen und einrichten, Säuberung der Fahrbahn. Bei Bedarf Zufahrtswege und Lagerplätze (Bauzaun nach Ermessen des AN) anlegen. Flächen beschaffen, Kosten für Vorhalten, Unterhalten und Betreiben einschl. Mieten Pacht und Gebühren und dgl.
incl. Baustelleneinrichtung räumen, Lagerplätze in den ur- sprünglichen Zustand versetzen, Straßen und Wege reinigen.
Menge: 1,000 psch

**01.2 Verkehrsbehördliche Anordnung**
*** Pauschalposition
Erstellen und Einreichen des Antrages und aller erforderlicher Unterlagen zur Beantragung der Verkehrsrechtlichen Anord- nung nach § 45 StVO für die Baumaßnahme der Instand- setzungsarbeiten an den in Baulast befindlichen Straßen des AG.
Die Gebühren für diese Verkehrsrechtliche Anordnung ein- schließlich Ergänzungen sind in den EP mit einzukalkulieren. Den angefertigten Beschilderungs- und Verkehrszeichenplan einschl. dem Bauablaufplan zur Verkehrsrechtlichen Anordnung einreichen, einschl. der Abstimmung mit dem AG und Zuarbeit zur Erstellung einer Pressemitteilung für die Verkehrsraum- einschränkungen.
Menge: 1,000 psch

**01.3 Verkehrssicherung einrichten**
*** Pauschalposition
Verkehrszeichen laut STVO und Richtlinien zur Beschilderung von Baustellen gemäß Genehmigung nach §45 StVO aufstellen, für die gesamte Bauzeit vorhalten, umsetzen, warten und wieder abbauen
Verkehrssicherung nach RSA21
Herstellen, Vorhalten und Betreiben für die gesamte Dauer der Baumaßnahme und die Entfernung der Verkehrssicherung nach RSA21 einschl. Beleuchtung, Beschilderung, etc.
Menge: 1,000 psch

### Titel 02 Erdarbeiten

**02.1 Tragfähigkeitsnachweis**
Nachweis der Tragfahigkeit der Schottertragschicht für die her- zustellenden Pflasterflächen mittels Proctordichte 100 % und für jede Pflasterfläche nach ZTV E-StB in Ihrer aktuellen Fassung (Zusätzliche Technischen Vertragsbedingungen und Richtlinien für Erdarbeiten im Straßenbau).
Menge: 5,000 St

### Titel 03 Fürstenberg - Gehweg Zehdenicker Straße 10 bis 18

**03.1 Gehwegplatten aufnehmen und entsorgen**
Gehwegplatten mit einer Größe von 30x30 cm aufnehmen und entsorgen.
Verwertung durch AN.
Menge: 200,000 m²

**03.2 Unterbau aufnehmen und Verwertung AN**
Unterbau für Erneuerung des Gehweges bis auf eine Tiefe 0,40 m aufnehmen, laden und abtransportieren, Verwertung dem AN zuführen.
Menge: 200,000 m²

**03.3 Rasenborde liefern und setzen**
Rasenborde liefern und in Betonbettung C 20/25 setzen inklusive erforderlichen Erdarbeiten und ggf. Schneidarbeiten
Rasenbordgröße 20/6/100 cm
Im Wurzelbereich der Bäume und wenn es keine andere Möglichkeit gibt, können auch Rasenborde 10/6/100m verlegt werden.
Menge: 335,000 m

**03.4 Schottertragschicht liefern und herstellen**
Schottertragschicht  0/45 liefern, einbauen, verdichten und anpassen an die zu fertigen Pflasterflächenhöhe. Es ist eine Dicke von 30 cm herzustellen, lagenweise Verdichtung.
Menge: 205,000 m²

**03.5 Rechteckpflaster liefern und verlegen**
Pflasterfläche herstellen
Pflasterfläche nach dem Merkblatt für Flächenbefestigungen mit Pflasterdecken und Plattenbelägen aus Betonsteinpflaster nach DIN EN 1338, Format: 20 x 10 cm, Steinhöhe: 6 cm, Farbe: grau für Flächen liefern und im Pflasterbett aus Brechsand / Splittgemisch 2/5 mm, Dicke des Pflasterbettes 40 mm, verlegen. Pflasterfugen mit Kiessand einschlämmen. Die Fugen sind mit Pflastersand mehrfach zu füllen, bis eine vollständige Fugenfüllung erreicht ist, einschl. der erforderlichen Rand- und Abschlußsteine Zuschneiden von Passstücken an baulichen Anlagen und Begrenzungen ggf. erforderlich. Flächen reinigen.
Verlegeverband: Läuferverband
Menge: 205,000 m²

**03.6 Oberboden liefern und einbringen inkl. Rasenansaat**
Oberboden liefern und seitlich der hergestellten Pflasterflächen einbringen / anfüllen, inklusive Rasenansaat
Menge: 5,000 m³

**03.7 Ausbesserung Sackstellen in den Zufahrten, Pflaster aufnehmen**
Betonrechteckpflaster aufnehmen und seitlich lagern
Menge: 3,000 m²

**03.8 Ausbesserung Sackstellen in den Zufahrten, Pflaster verlegen**
Sackstellen auf Pflasterhöhe auffüllen, seitlich gelagertes Betonrechteckpflaster verlegen und verdichten.
Pflasterfugen mit Kiessand einschlämmen. Die Fugen sind mit Pflastersand mehrfach zu füllen, bis eine vollständige Fugenfüllung erreicht ist, einschl. der erforderlichen Rand- und Abschlußsteine Zuschneiden von Passstücken an baulichen Anlagen und Begrenzungen ggf. erforderlich. Flächen reinigen.
Menge: 3,000 m²

### Titel 04 Ortslage Tornow - Pflasterfläche 9,00 x 4,55 m

**04.1 Großpflaster aufnehmen und Verwertung AN zuführen**
Großpflaster (Feldsteinplfaster) aufnehmen, laden und abfahren
Großpflaster, unterschiedlicher Größe und Formen, einschließ- lich Bettung aufnehmen, verlegt im Sandbettung auf Schotter- tragschicht, Fugenfüllung aus Sand.
Verwertung dem AN zuführen
Menge: 41,000 m²

**04.2 Tiefbordsteine liefern und verlegen**
Tiefbordsteine liefern u. verlegen
Bordsteine aus Beton, DIN 483, DIN EN 1340, Tiefbordsteine 10/25/100-50 cm, liefern und mit Bettung und Rückenstütze verlegen.
Bettung aus Beton C 20/25, gemäß DIN EN 206-1/ DIN 1042-2 Dicke 20 cm, Rückenstütze bis 10 cm unter OK Bord aus Beton C 20/25, gemäß DIN EN 206-1/ DIN 1042-2, Dicke 15 cm. Borde engfugig verlegen. Bordeschnitte zur Anpassung an bauliche Anlagen sowie die notwendigen Erdarbeiten sind einzu- rechnen. Borde sollen auf Pflastermaß gesetzt werden. Über- schüssiger Aushub der Verwertung AN zuführen.
Menge: 9,100 m

**04.3 Tragschicht anpassen**
Tragschicht aufrauen, aufarbeiten und auf erforderliche Höhe anpassen. Überschüssiges Material Verwertung AN zuführen.
Menge: 41,000 m²

**04.4 Rechteckpflaster liefern und verlegen 9,10 x 4,55 m**
Pflasterfläche herstellen
Pflasterfläche nach dem Merkblatt für Flächenbefestigungen mit Pflasterdecken und Plattenbelägen aus Betonsteinpflaster nach DIN EN 1338, Format: 20 x 10 cm, Steinhöhe: 8 cm, Farbe: grau für Flächen liefern und im Pflasterbett aus Kiessand 0/4 mm, Dicke des Pflasterbettes 40 mm, verlegen. Pflasterfugen mit Kiessand einschlämmen. Die Fugen sind mit Pflastersand mehrfach zu füllen, bis eine vollständige Fugenfüllung erreicht ist, einschl. der erforderlichen Rand- und Abschlußsteine Zu- schneiden von Passstücken an baulichen Anlagen und Be- grenzungen ggf. erforderlich. Flächen reinigen.
Verlegeverband: analog zum vorhandenen Pflaster - Ellbogenverband/Fischgrätenverband
Menge: 41,000 m²

**04.5 Bankette anpassen / herstellen**
Die Bankette an den neu herzustellenden Pflasterflächen sind auf Länge der Pflasterfläche und mit einer Breite von 0,5 m aus Rasenschotter 0/45 mm anzugleichen / herzustellen, inklusive Verdichtung.
Menge: 10,000 m

### Titel 05 Straße nach Pian - 8 Pflasterflächen

**05.1 Betonrechteckpflaster aufnehmen und seitlich lagern**
Betonrechteckpflaster aufnehmen und für Wiedereinbau seitlich lagern.
Menge: 165,000 m²

**05.2 Feldsteinpflaster aufnehmen und seitlich lagern**
Feldsteine aufnehmen und für Wiedereinbau seitlich lagern.
Menge: 22,000 m²

**05.3 Tiefbordsteine liefern und verlegen**
Tiefbordsteine liefern u. verlegen
Bordsteine aus Beton, DIN 483, DIN EN 1340, Tiefbordsteine 10/25/100-50 cm, liefern und mit Bettung und Rückenstütze verlegen.
Bettung aus Beton C 20/25, gemäß DIN EN 206-1/ DIN 1042-2 Dicke 20 cm, Rückenstütze bis 10 cm unter OK Bord aus Beton C 20/25, gemäß DIN EN 206-1/ DIN 1042-2, Dicke 15 cm. Borde engfugig verlegen. Bordeschnitte zur Anpassung an bauliche Anlagen sowie die notwendigen Erdarbeiten sind einzu- rechnen. Borde sollen auf Pflastermaß gesetzt werden. Über- schüssiger Aushub der Verwertung AN zuführen.
Menge: 160,000 m

**05.4 Tragschicht anpassen**
Tragschicht aufrauen, aufarbeiten und auf erforderliche Höhe anpassen. Überschüssiges Material Verwertung AN zuführen.
Menge: 41,000 m²

**05.5 Rechteckpflaster verlegen**
Pflasterfläche herstellen
Das seitlich gelagerte Betonrechteckpflaster nach dem Merkblatt für Flächenbefestigungen mit Pflasterdecken und Plattenbelägen aus Betonsteinpflaster nach DIN EN 1338 wieder einbauen, Verlegung im Pflasterbett aus Kiessand 0/4 mm, Dicke des Pflasterbettes 40 mm, verlegen. Pflasterfugen mit Kiessand einschlämmen. Die Fugen sind mit Pflastersand mehrfach zu füllen, bis eine vollständige Fugenfüllung erreicht ist, einschl. der erforderlichen Rand- und Abschlußsteine Zu- schneiden von Passstücken an baulichen Anlagen und Be- grenzungen ggf. erforderlich. Flächen reinigen.
Verlegeverband: analog zum vorhandenen Pflaster - Ellbogenverband
Menge: 165,000 m²

**05.6 Rechteckpflaster liefern und verlegen**
*** Bedarfsposition ohne GB
Betonrechteckpflaster nach dem Merkblatt für Flächenbefestigungen mit Pflasterdecken und Plattenbelägen aus Betonsteinpflaster nach DIN EN 1338 Format: 20 x 10 cm, Steinhöhe: 8 cm, Farbe: grau für Flächen liefern und einbauen, Verlegung im Pflasterbett aus Kiessand 0/4 mm, Dicke des Pflasterbettes 40 mm, verlegen. Pflasterfugen mit Kiessand einschlämmen. Die Fugen sind mit Pflastersand mehrfach zu füllen, bis eine vollständige Fugenfüllung erreicht ist, einschl. der erforderlichen Rand- und Abschlußsteine Zu- schneiden von Passstücken an baulichen Anlagen und Be- grenzungen ggf. erforderlich. Flächen reinigen.
Verlegeverband: analog zum vorhandenen Pflaster - Ellbogenverband/Fischgrätenverband
Menge: 1,000 m²

**05.7 Feldsteinpflaster verlegen**
Das seitlich gelagerte Feldsteinpflaster ist in einem Streifen von 0,5 m beidseitig der Pflasterfläche aus Betonrechteckpflaster hammerfest zu verlegen.
Menge: 22,000 m²

**05.8 Bankette anpassen / herstellen**
Die Bankette an den neu herzustellenden Pflasterflächen sind auf Länge der Pflasterfläche und mit einer Breite von 0,5 m aus Rasenschotter 0/45 mm anzugleichen / herzustellen, inklusive Verdichtung.
Menge: 113,000 m

**05.9 Fugenverguss herstellen**
Den Anschlus zwischen Bord und Asphaltfahrstreifen bis in eine Tiefe von 40 mm schneiden / fräsen. Fugenspalt reinigen und die heiß verarbeitbare Fugenvergussmasse Typ N2 nach ZTV Fug-StB 15 einbringen / vergießen.
Menge: 46,000 m

### Titel 06 Ortslage Himmelpfort - Gehweg Brauhaus

**06.1 Gehwegplatten aufnehmen / Randeinfassung aufnehmen und entsorgen**
Vorhandene Gehwegplatten mit Maße 40x40 cm aufnehmen und für Wiedereinbau seitlich lagern. Kaputte Gehwegplatten sind durch neue zu ersetzen (Vergütung in Extraposition).

Randeinfassung aufnehmen und der Verwertung AN zuführen.
Menge: 13,300 m²

**06.2 Unterbau aufnehmen und Verwertung AN**
Unterbau (teilweise aus Beton) für Erneuerung des Gehweges bis auf eine Tiefe 0,40 m aufnehmen, laden und abtransportieren, Verwertung dem AN zuführen.
Menge: 13,300 m²

**06.3 Rasenbordsteine liefern und setzen**
Rasenbordsteine als Einfassung liefern u. setzen
Bordsteine aus Beton, DIN 483, DIN EN 1340, Rasenbordsteine 5/25/100-50 cm, liefern und mit Bettung und Rückenstütze setzen.
Bettung aus Beton C 20/25, gemäß DIN EN 206-1/ DIN 1042-2 Dicke 20 cm, Rückenstütze bis 10 cm unter OK Bord aus Beton C 20/25, gemäß DIN EN 206-1/ DIN 1042-2, Dicke 15 cm. Borde engfugig verlegen. Bordschnitte zur Anpassung an bauliche Anlagen sowie die notwendigen Erdarbeiten sind einzurechnen. Überschüssiger Aushub und Verschnitt der Verwertung AN zuführen.
Menge: 33,200 m

**06.4 Schottertragschicht liefern und herstellen**
Schottertragschicht  0/45 liefern, einbauen, verdichten und anpassen an die zu fertigen Pflasterflächenhöhe. Es ist eine Dicke von 30 cm herzustellen, lagenweise Verdichtung.
Menge: 13,300 m²

**06.5 Feinplanum / Pflasterbettung aus Brechsand/Splitt herstellen, liefern, einbauen**
Herstellen des Feinplanum / Pflasterbettung für die Pflasterfläche, dazu fehlendes Matrial liefern, ergänzen, einbauen und anpassen. Das Pflasterbett besteht aus Brechsand/Splitt 2/5 mm, Dicke des Pflasterbettes 40 mm.
Menge: 42,000 m²

**06.6 Gehwegplatten 0,40 x 0,40 setzen**
Seitlich gelagerten Betonplatten in Beton setzen.
Ggf. schneiden oder brechen der Platten zur Anpassung der Pflasterfläche ist mit in die Position einzurechnen. Pflasterfugen mit Beton einschlämmen.
Menge: 13,300 m²

**06.7 Gehwegplatten 0,40 x 0,40 liefern und verlegen**
*** Bedarfsposition ohne GB
Betonplatten, Dicke 4,0 cm liefern und setzen, Format 0,40 x 0,40 m, mit Fase, Farbe grau, inklusive 4 cm Bettung aus Beton profilgerecht herstellen, ggf. schneiden oder brechen der Platten zur Anpassung der Pflasterfläche ist mit in die Position einzurechnen. Pflasterfugen mit Beton einschlämmen.
Menge: 1,000 m²

**06.8 Oberboden liefern und andecken**
Oberboden liefern und seitlich am Bord andecken.
Menge: 3,000 m³

### Titel 07 Fürstenberg - Kita Spatzennest - Gehweg

**07.1 Gehwegplatten und Randeinfassung aufnehmen und entsorgen**
Vorhandene Gehwegplatten mit Maße 30x30 cm und Randeinfassung (Gehwegplatten und Rasenborde) aufnehmen und Verwertung AN.
Menge: 48,500 m²

**07.2 Unterbau aufnehmen und Verwertung AN**
Unterbau für Erneuerung des Gehweges bis auf eine Tiefe 0,40 m aufnehmen, laden und abtransportieren, Verwertung dem AN zuführen.
Menge: 48,500 m²

**07.3 Rasenbordsteine liefern und verlegen**
Rasenbordsteine als Einfassung liefern u. verlegen
Bordsteine aus Beton, DIN 483, DIN EN 1340, Rasenbordsteine 5/25/100-50 cm, liefern und mit Bettung und Rückenstütze verlegen.
Bettung aus Beton C 20/25, gemäß DIN EN 206-1/ DIN 1042-2 Dicke 20 cm, Rückenstütze bis 10 cm unter OK Bord aus Beton C 20/25, gemäß DIN EN 206-1/ DIN 1042-2, Dicke 15 cm. Borde engfugig verlegen. Bordschnitte zur Anpassung an bauliche Anlagen sowie die notwendigen Erdarbeiten sind einzurechnen. Überschüssiger Aushub und Verschnitt der Verwertung AN zuführen.
Menge: 44,500 m

**07.4 Wurzelschutzfolie liefern und einbauen**
Wurzelschutzfolie in Ausführung HDPE mit mindestens 1,0 mm Stärke und 1,0 m Breite liefern, in einer Tiefe von 1,00 m unter Geländeoberkante senkrecht einbauen, inklusive Erdarbeiten
Menge: 5,000 m²

**07.5 Schottertragschicht liefern und herstellen**
Schottertragschicht  0/45 liefern, einbauen, verdichten und anpassen an die zu fertigen Pflasterflächenhöhe. Es ist eine Dicke von 30 cm herzustellen, lagenweise Verdichtung.
Menge: 44,500 m²

**07.6 Rechteckpflaster liefern und verlegen**
Pflasterfläche herstellen
Pflasterfläche nach dem Merkblatt für Flächenbefestigungen mit Pflasterdecken und Plattenbelägen aus Betonsteinpflaster nach DIN EN 1338, Format: 20 x 10 cm, Steinhöhe: 6 cm, Farbe: grau für Flächen liefern und im Pflasterbett aus Brechsand / Splittgemisch 2/5 mm, Dicke des Pflasterbettes 40 mm, verlegen. Pflasterfugen mit Kiessand einschlämmen. Die Fugen sind mit Pflastersand mehrfach zu füllen, bis eine vollständige Fugenfüllung erreicht ist, einschl. der erforderlichen Rand- und Abschlußsteine Zuschneiden von Passstücken an baulichen Anlagen und Begrenzungen ggf. erforderlich. Flächen reinigen.
Verlegeverband: Läuferverband
Menge: 44,500 m²

**07.7 Wurzel / Wurzelstock fräsen**
Wurzel / Wurzelstock, bis 60 cm unter OK Gelände tief fräsen.
Durchmesser 0,60 m.
Bei der Kalkulation ist zu berücksichtigen, dass sich der Stammumfang des Wurzelstockes im Bereich unterhalb OK gelände vergrößert und ein umfangreiches Wurzelwerk anzutreffen ist.
Wurzellöcher mit geeignetem Boden verfüllen, Boden verdichten, Boden durch AN liefern. Das anfallende Fräsgut ist vom AN zu laden und schadstofffrei zu entsorgen, ggf. anfallende Deponiekosten sind einzurechnen.
Menge: 1,000 St

**07.8 Wurzel / Wurzelstock roden**
*** Bedarfsposition ohne GB
Wurzel / Wurzelstock, bis 60 cm unter OK Gelände tief fräsen.
Durchmesser 0,60 m.
Bei der Kalkulation ist zu berücksichtigen, dass sich der Stammumfang des Wurzelstockes im Bereich unterhalb OK gelände vergrößert und ein umfangreiches Wurzelwerk anzutreffen ist.
Wurzellöcher mit geeignetem Boden verfüllen, Boden verdichten, Boden durch AN liefern. Das anfallende Wurzelgut ist vom AN zu laden und schadstofffrei zu entsorgen, ggf. anfallende Deponiekosten sind einzurechnen.
Menge: 1,000 St

### Titel 08 Ortslage Fürstenberg - Ausbesserung Hochborde punktuell - Steinförder Straße

**08.1 Gehwegplatten aufnehmen**
Vorhandene Gehwegplatten in Maßen 30x30 cm bis 50x50 cm aufnehmen und für den Wiedereinbau seitlich lagern.
Menge: 42,000 m²

**08.2 alte Hochborde aufnehmen, abbrechen und entsorgen (punktuell)**
Die alten Betonhochbordsteine sind punktuell aufzunehmen, abzubrechen und zu entsorgen, diese Position beinhaltet auch die Entsorgung der Betonbettung für die alten Borde, sowie die dafür nötigen Erdarbeiten.
Menge: 69,000 m

**08.3 neue Betonhochbordsteine liefern und verlegen, inkl. Erdarbeiten**
Betonhochbordsteine liefern u. setzen
Betonhochbordsteine aus Beton, DIN 483, DIN EN 1340,
Hochbordsteine 12/15 x 30 x 100 cm (HB 150x300 - A4) in steingrau, liefern und mit Bettung und seitlicher Stütze verlegen.
Bettung aus Beton C 20/25, gemäß DIN EN 206-1/ DIN 1042-2 Dicke 20 cm, seitliche Stützen bis 10 cm unter OK Bord aus Beton C 20/25, gemäß DIN EN 206-1/ DIN 1042-2, Dicke 15 cm. Borde engfugig verlegen. Bordschnitte zur Anpassung an bauliche Anlagen sowie die notwendigen Erdarbeiten sind einzurechnen. Bordoberkante soll mit Pflasterfläche eben abschließen. Die Position beinhaltet auch die dafür nötigen Erdarbeiten. Überschüssiger Aushub und Verschnitt ist der Verwertung AN zuführen.
Menge: 69,000 m

**08.4 Tragschicht aufarbeiten und anpassen**
Die Tragschicht der Pflasterfläche ist aufzuarbeiten und anzupassen, dazu ggf. noch benötigtes Material einbringen und entsprechend verdichten.
Menge: 42,000 m²

**08.5 Feinplanum / Pflasterbettung aus Brechsand/Splitt herstellen, liefern, einbauen**
Herstellen des Feinplanum / Pflasterbettung für die Pflasterfläche, dazu fehlendes Matrial liefern, ergänzen, einbauen und anpassen. Das Pflasterbett besteht aus Brechsand/Splitt 2/5 mm, Dicke des Pflasterbettes 40 mm.
Menge: 42,000 m²

**08.6 Pflasterfläche herstellen**
Die vorher seitlich gelagerte aufgenommene Gehwegplatten sind für die Pflasterfläche wieder zu verwenden.
Einschl. des ggf. erforderlichen Zuschneiden von Passstücken an baulichen Anlagen und Begrenzungen.Reste von Zuschnitten ist der Verwertung des AN zuzuführen.

Kaputte Gehwegplatten sind durch neue im entsprechendem Format und Dicke zu ersetzen. Die neu zuverlegten Gehwegplatten, werden in einer extra Position vergütet.
Menge: 42,000 m²

**08.7 Pflasterfläche herstellen - neue Gehwegplatten**
*** Bedarfsposition ohne GB
neue Gehwegplatten 30x30 bis 50x50 liefern und verlegen.
Einschl. des ggf. erforderlichen Zuschneiden von Passstücken an baulichen Anlagen und Begrenzungen.Reste von Zuschnitten ist der Verwertung des AN zuzuführen.

Abgerechnet wird nach m² der kaputten zu ersetzten Gehwegplatten.
Menge: 1,000 m²

**08.8 Pflaster einschlämmen und einfegen**
fertiggestellte Pflasterfläche mit Fugensand einschlämmen und einfegen, diese Arbeiten sind so lange zu wiederholen, bis eine vollständige Fugenfüllungerreicht ist.
Menge: 42,000 m²

### Titel 09 Radweg Fürstenberg - Himmelpfort - 7 Schadstellen

**09.1 Bituminöse Befestigung der Asphaltfläche schneiden / trennen**
Bituminöse Befestigung der vorhandenen Asphaltfläche gradlinig bis eine Tiefe von 15 cm schneiden und auf Länge / Breite abstemmen / abbrechen.
Die abgeräumten Asphaltreste laden, abfahren und schadstoff- frei entsorgen.
Menge: 32,500 m

**09.2 Schottertragschicht liefern und herstellen**
Schottertragschicht  0/45 liefern, einbauen, verdichten und anpassen an die zu fertigen Pflasterflächenhöhe. Es ist eine Dicke von 30 cm herzustellen, lagenweise Verdichtung.
Menge: 26,500 m²

**09.3 Rechteckpflaster liefern und verlegen**
Pflasterfläche herstellen
Pflasterfläche nach dem Merkblatt für Flächenbefestigungen mit Pflasterdecken und Plattenbelägen aus Betonsteinpflaster nach DIN EN 1338, Format: 20 x 10 cm, Steinhöhe: 8 cm, Farbe: anthrazit für Flächen liefern und im Pflasterbett aus Brechsand / Splittgemisch 2/5 mm, Dicke des Pflasterbettes 40 mm, verlegen. Pflasterfugen mit Kiessand einschlämmen. Die Fugen sind mit Pflastersand mehrfach zu füllen, bis eine vollständige Fugenfüllung erreicht ist, einschl. der erforderlichen Rand- und Abschlußsteine Zuschneiden von Passstücken an baulichen Anlagen und Begrenzungen ggf. erforderlich. Flächen reinigen.
Verlegeverband: Kreuzverband
Menge: 26,500 m²

**09.4 Bankette anpassen / herstellen**
Die Bankette seitlich des Radweges sind an den neu herzustellenden Pflasterflächen auf Länge der Pflasterfläche und mit einer Breite von 0,5 m (am Bankett) aus Rasenschotter 0/45 mm anzugleichen / herzustellen, inklusive Verdichtung und Rasenansaat.
Menge: 21,000 m

### Titel 10 Radweg Himmelpfort - Lychen - 2 Schadstellen

**10.1 Bituminöse Befestigung der Asphaltfläche schneiden / trennen**
Bituminöse Befestigung der vorhandenen Asphaltfläche gradlinig bis eine Tiefe von 15 cm schneiden und auf Länge / Breite abstemmen / abbrechen.
Die abgeräumten Asphaltreste laden, abfahren und schadstoff- frei entsorgen.
Menge: 10,000 m

**10.2 Schottertragschicht liefern und herstellen**
Schottertragschicht  0/45 liefern, einbauen, verdichten und anpassen an die zu fertigen Pflasterflächenhöhe. Es ist eine Dicke von 30 cm herzustellen, lagenweise Verdichtung.
Menge: 17,500 m²

**10.3 Rechteckpflaster liefern und verlegen**
Pflasterfläche herstellen
Pflasterfläche nach dem Merkblatt für Flächenbefestigungen mit Pflasterdecken und Plattenbelägen aus Betonsteinpflaster nach DIN EN 1338, Format: 20 x 10 cm, Steinhöhe: 8 cm, Farbe: anthrazit für Flächen liefern und im Pflasterbett aus Brechsand / Splittgemisch 2/5 mm, Dicke des Pflasterbettes 40 mm, verlegen. Pflasterfugen mit Kiessand einschlämmen. Die Fugen sind mit Pflastersand mehrfach zu füllen, bis eine vollständige Fugenfüllung erreicht ist, einschl. der erforderlichen Rand- und Abschlußsteine Zuschneiden von Passstücken an baulichen Anlagen und Begrenzungen ggf. erforderlich. Flächen reinigen.
Verlegeverband: Kreuzverband
Menge: 17,500 m²

**10.4 Bankette anpassen / herstellen**
Die Bankette seitlich des Radweges sind an den neu herzustellenden Pflasterflächen auf Länge der Pflasterfläche und mit einer Breite von 0,5 m (am Bankett) aus Rasenschotter 0/45 mm anzugleichen / herzustellen, inklusive Verdichtung und Rasenansaat.
Menge: 14,000 m

### Titel 11 Radweg Bredereiche - Dannenwalde - 1 Schadstellen

**11.1 Bituminöse Befestigung der Asphaltfläche schneiden / trennen**
Bituminöse Befestigung der vorhandenen Asphaltfläche gradlinig bis eine Tiefe von 15 cm schneiden und auf Länge / Breite abstemmen / abbrechen.
Die abgeräumten Asphaltreste laden, abfahren und schadstoff- frei entsorgen.
Menge: 6,000 m

**11.2 Schottertragschicht liefern und herstellen**
Schottertragschicht  0/45 liefern, einbauen, verdichten und anpassen an die zu fertigen Pflasterflächenhöhe. Es ist eine Dicke von 30 cm herzustellen, lagenweise Verdichtung.
Menge: 17,500 m²

**11.3 Rechteckpflaster liefern und verlegen**
Pflasterfläche herstellen
Pflasterfläche nach dem Merkblatt für Flächenbefestigungen mit Pflasterdecken und Plattenbelägen aus Betonsteinpflaster nach DIN EN 1338, Format: 20 x 10 cm, Steinhöhe: 8 cm, Farbe: anthrazit für Flächen liefern und im Pflasterbett aus Brechsand / Splittgemisch 2/5 mm, Dicke des Pflasterbettes 40 mm, verlegen. Pflasterfugen mit Kiessand einschlämmen. Die Fugen sind mit Pflastersand mehrfach zu füllen, bis eine vollständige Fugenfüllung erreicht ist, einschl. der erforderlichen Rand- und Abschlußsteine Zuschneiden von Passstücken an baulichen Anlagen und Begrenzungen ggf. erforderlich. Flächen reinigen.
Verlegeverband: Kreuzverband
Menge: 17,500 m²

**11.4 Bankette anpassen / herstellen**
Die Bankette seitlich des Radweges sind an den neu herzustellenden Pflasterflächen auf Länge der Pflasterfläche und mit einer Breite von 0,5 m (am Bankett) aus Rasenschotter 0/45 mm anzugleichen / herzustellen, inklusive Verdichtung und Rasenansaat.
Menge: 11,600 m

### Titel 12 Fürstenberg - Oststraße Nr. 5 - 1 Schadstelle

**12.1 Gehwegplatten / Betonrechteckpflaster aufnehmen und seitlich lagern**
Gehwegplatten mit einer Größe von 30x30 cm bzw. 40x40 cm bzw. Betonrechteckpflaster aufnehmen und seitlich lagern.
Menge: 2,500 m²

**12.2 Tiefborde aufnehmen und seitlich lagern**
alte Tiefborde aufnehmen und seitlich lagern.
Menge: 2,000 m

**12.3 Tragschicht anpassen**
Tragschicht aufrauen, aufarbeiten und auf erforderliche Höhe anpassen
Menge: 2,500 m²

**12.4 Tiefbord neu setzen**
Das seitlich gelagerte Tiefbord neu in Bettung und Rückenstütze verlegen.
Bettung aus Beton C 20/25, gemäß DIN EN 206-1/ DIN 1042-2 Dicke 20 cm, Rückenstütze bis 10 cm unter OK Bord aus Beton C 20/25, gemäß DIN EN 206-1/ DIN 1042-2, Dicke 15 cm. Borde engfugig verlegen. Bordschnitte zur Anpassung an bauliche Anlagen sowie die notwendigen Erdarbeiten sind einzurechnen. Überschüssiger Aushub und Verschnitt der Verwertung AN zuführen.
Menge: 2,000 m³

**12.5 Brechsand-Splittgemisch liefern und einbauen**
Liefern und Einbauen von Brechsand-Splittgemisch für das Feinplanum
Menge: 2,500 m²

**12.6 Betonplatten bzw. Betonrechteckpflaster neu verlegen**
Die seitlich gelagerten Betonplatten bzw. Betonrechteckpflaster in das neue mit Brechsand-Splittgemisch angefertigte Feinplanum verlegen.
Menge: 2,500 m²

**12.7 Betonplatten bzw. Pflaster einschlämmen und nachfegen**
Die Fugen der hergestellten fertigen Flächen sind einzuschlämmen und nachzufgen
Menge: 2,500 m²

### Titel 13 Fürstenberg - Bornmühlenstraße 44 - 1 Schadstellen

**13.1 Gehwegplatten aufnehmen und entsorgen**
Gehwegplatten mit einer Größe von 30x30 cm aufnehmen und Verwertung AN zuführen.
Menge: 15,000 m²

**13.2 Tragschicht anpassen**
Tragschicht aufrauen, aufarbeiten und auf erforderliche Höhe anpassen
Menge: 15,000 m²

**13.3 Brechsand-Splittgemisch liefern und einbauen**
Liefern und Einbauen von Brechsand-Splittgemisch für das Feinplanum
Menge: 15,000 m²

**13.4 Gehwegplatten 0,30 x 0,30 m neu verlegen**
Neue Gehwegplatten in das neue mit Brechsand-Splittgemisch angefertigte Feinplanum verlegen.
Menge: 15,000 m²

**13.5 Betonplatten bzw. Pflaster einschlämmen und nachfegen**
Die Fugen der hergestellten fertigen Flächen sind einzuschlämmen und nachzufgen
Menge: 15,000 m²
